# Baugrunderkundung Ragöser Damm
Angebotsaufforderung (GAEB DA XML 3.2, DA83)
Projekt: 817E0225B001
Währung: EUR
Nebenangebote zugelassen: ja
Auftraggeber: WSA Oder-Havel, Standort Eberswalde, Schneidemühlenweg 21, 16225 Eberswalde, Telefon 03334/276-0, E-Mail wsa-oder-havel@wsv.bund.de
Erstellt mit: GXML Toolbox V3.3 R20210630, iTWO_64 V10.0.894, 25.06.2026

## 22200 Baugrunderkundung Ragöser Damm
Datum: 25.06.2026

### Abschnitt 1 Technische Bearbeitung

#### Unterabschnitt 1.1 Allgemein

**1.1.10 Zeichnerische Darstellung**
StL-Nr. 25203902
Zeichnerische Darstellung der Ergebnisse von
Bohrungen und sonstigen direkten Aufschlüssen in
Vertikalschnitten nach DIN 4023 sowie zeichnerische
Darstellung von GWM und Brunnen nach DIN 4943.
Die Unterlagen sind dem AG digital im Format SEP 3
und nach Leistungsbeschreibung zu übergeben.
Menge: 485,000 m
Leistungsbereichkatalog: 203

### Abschnitt 2 An-und Abtransport Baustelleneinrichtung

#### Unterabschnitt 2.1 An-und Abtransport Baustelle

**2.1.10 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**2.1.20 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

### Abschnitt 3 Sondier-und Bohransatzpunkte / Bohrhindernis

#### Unterabschnitt 3.1 Sondier-und Bohransatzpunkte / Bohrhindernis

**3.1.10 Vorschachtung ausführen*seitlich lagern**
StL-Nr. 252030149109
Vorschachtung (Handschachtung)
oberhalb des Grundwasserspiegels zur
Leitungssuche durchführen, ggf. einschl. Vegetationsdecke.
Aushubtiefe 'bis 1,5m'

Boden zur Wiederverwendung seitlich lagern.
Vorschachtung 'Handschachtung'
Menge: 9,000 m
Leistungsbereichkatalog: 203

**3.1.20 Bohrhind. d. Meißeln / Fangen bes.**
StL-Nr. 25203406
Steinhindernis durch Meißeln und Fangen im Bohrloch
beseitigen.
Freibohren des Bohrloches auf bereits vorher erbohrte
Tiefe.
Meißel- und Fangarbeiten nur nach Abstimmung
mit dem AG.
Menge: 8,000 h
Leistungsbereichkatalog: 203

### Abschnitt 4 Umsetzen Sondier-und Bohrgerät

#### Unterabschnitt 4.1 Umsetzen Sondier-und Bohrgerät

**4.1.10 Gerät umsetzen Bohrgerät*Ums. auf Land**
StL-Nr. 252030601199
Gerät einschließlich Einrichtung innerhalb des Arbeitsgeländes nach Lageplan und Leistungsbeschreibung von
Ansatzpunkt zu Ansatzpunkt umsetzen.
Gerät = Bohrgerät für Baugrunduntersuchung.
Umsetzen auf Land.
Transportentfernung 'nach Lageplan und Baubeschreibung'
Menge: 21,000 St
Leistungsbereichkatalog: 203

**4.1.20 Gerät umsetzen Drucksonde*Ums. auf Land**
StL-Nr. 252030603199
Gerät einschließlich Einrichtung innerhalb des Arbeitsgeländes nach Lageplan und Leistungsbeschreibung von
Ansatzpunkt zu Ansatzpunkt umsetzen.
Gerät = Drucksonde.
Umsetzen auf Land.
Transportentfernung 'nach Lageplan und Baubeschreibung'
Menge: 2,000 St
Leistungsbereichkatalog: 203

**4.1.30 Gerät umsetzen Bohrgerät**
StL-Nr. 252030601999
Gerät einschließlich Einrichtung innerhalb des Arbeitsgeländes nach Lageplan und Leistungsbeschreibung von
Ansatzpunkt zu Ansatzpunkt umsetzen.
Gerät = Bohrgerät für Baugrunduntersuchung.
Umsetzen 'auf Land zum Wechsel Kanalufer'

Transportentfernung 'bis 4 km'
Menge: 1,000 St
Leistungsbereichkatalog: 203

### Abschnitt 5 Baugrunderkundung nach DIN EN ISO 22475-1

#### Unterabschnitt 5.1 11 BKF/GWM im Rammkernbohrverfahren

**5.1.10 Baugrundaufschlussbohrung ausführen*Rammkernbohren Durchg.Probe+EG Teilw.verr./zieh.*Bohrb. bis 10m DU mind. 324mm**
StL-Nr. 1520310293293159
Bohrung f.Baugrunduntersuchung nach DIN EN ISO 22475-1,
Leistungsbeschreibung und Lageplan einschließlich ggf.
erforderlicher Umrüstung d.Bohreinrichtung ausführen.
Probenentnahme wird gesondert vergütet.
Durchbohren von Hindernissen wird gesondert vergütet.
Baugrund 'nach Baubeschreibung'

Bohrverfahren = Rammkernbohrverfahren.
Durchgehende Probenentnahme mittels Bohrverfahren
sowie Entnahmegeräten.
Endtiefe der Gesamtbohrung 'bis 30m'

Verrohrung im Bohrbereich einbringen und nach
Beendigung der Bohrung ziehen.
Bohrbereich bis 10 m Tiefe
Bohrdurchmesser im Bohrbereich mindestens 324 mm.
Enddurchmesser der Gesamtbohrung '324mm'
Menge: 110,000 m
Leistungsbereichkatalog: 203

**5.1.20 Baugrundaufschlussbohrung ausführen*Rammkernbohren Durchg.Probe+EG Teilw.verr./zieh.*Bohrb. 10-20m DU mind. 324mm**
StL-Nr. 1520310293293259
Bohrung f.Baugrunduntersuchung nach DIN EN ISO 22475-1,
Leistungsbeschreibung und Lageplan einschließlich ggf.
erforderlicher Umrüstung d.Bohreinrichtung ausführen.
Probenentnahme wird gesondert vergütet.
Durchbohren von Hindernissen wird gesondert vergütet.
Baugrund 'nach Baubeschreibung'

Bohrverfahren = Rammkernbohrverfahren.
Durchgehende Probenentnahme mittels Bohrverfahren
sowie Entnahmegeräten.
Endtiefe der Gesamtbohrung 'bis 30m'

Verrohrung im Bohrbereich einbringen und nach
Beendigung der Bohrung ziehen.
Bohrbereich über 10 - 20 m Tiefe.
Bohrdurchmesser im Bohrbereich mindestens 324 mm.
Enddurchmesser der Gesamtbohrung '324mm'
Menge: 90,000 m
Leistungsbereichkatalog: 203

**5.1.30 Baugrundaufschlussbohrung ausführen*Rammkernbohren Durchg.Probe+EG Teilw.verr./zieh. DU mind. 324mm**
StL-Nr. 1520310293293959
Bohrung f.Baugrunduntersuchung nach DIN EN ISO 22475-1,
Leistungsbeschreibung und Lageplan einschließlich ggf.
erforderlicher Umrüstung d.Bohreinrichtung ausführen.
Probenentnahme wird gesondert vergütet.
Durchbohren von Hindernissen wird gesondert vergütet.
Baugrund 'nach Baubeschreibung'

Bohrverfahren = Rammkernbohrverfahren.
Durchgehende Probenentnahme mittels Bohrverfahren
sowie Entnahmegeräten.
Endtiefe der Gesamtbohrung 'bis 30m'

Verrohrung im Bohrbereich einbringen und nach
Beendigung der Bohrung ziehen.
Bohrbereich 'über 20 bis 30m'

Bohrdurchmesser im Bohrbereich mindestens 324 mm.
Enddurchmesser der Gesamtbohrung '324 mm'
Menge: 35,000 m
Leistungsbereichkatalog: 203

#### Unterabschnitt 5.2 5 BKF- Dammbohrungen im Rammkernbohrverfahren

**5.2.10 Baugrundaufschlussbohrung ausführen*Rammkernbohren Durchg.Probe+EG Teilw.verr./zieh.*Bohrb. bis 10m DU mind. 219mm**
StL-Nr. 1520310293293139
Bohrung f.Baugrunduntersuchung nach DIN EN ISO 22475-1,
Leistungsbeschreibung und Lageplan einschließlich ggf.
erforderlicher Umrüstung d.Bohreinrichtung ausführen.
Probenentnahme wird gesondert vergütet.
Durchbohren von Hindernissen wird gesondert vergütet.
Baugrund 'nach Baubeschreibung'

Bohrverfahren = Rammkernbohrverfahren.
Durchgehende Probenentnahme mittels Bohrverfahren
sowie Entnahmegeräten.
Endtiefe der Gesamtbohrung 'bis 30m'

Verrohrung im Bohrbereich einbringen und nach
Beendigung der Bohrung ziehen.
Bohrbereich bis 10 m Tiefe
Bohrdurchmesser im Bohrbereich mindestens 219 mm.
Enddurchmesser der Gesamtbohrung '219 mm'
Menge: 50,000 m
Leistungsbereichkatalog: 203

**5.2.20 Baugrundaufschlussbohrung ausführen*Rammkernbohren Durchg.Probe+EG Teilw.verr./zieh.*Bohrb. 10-20m DU mind. 219mm**
StL-Nr. 1520310293293239
Bohrung f.Baugrunduntersuchung nach DIN EN ISO 22475-1,
Leistungsbeschreibung und Lageplan einschließlich ggf.
erforderlicher Umrüstung d.Bohreinrichtung ausführen.
Probenentnahme wird gesondert vergütet.
Durchbohren von Hindernissen wird gesondert vergütet.
Baugrund 'nach Baubeschreibung'

Bohrverfahren = Rammkernbohrverfahren.
Durchgehende Probenentnahme mittels Bohrverfahren
sowie Entnahmegeräten.
Endtiefe der Gesamtbohrung 'bis 30m'

Verrohrung im Bohrbereich einbringen und nach
Beendigung der Bohrung ziehen.
Bohrbereich über 10 - 20 m Tiefe.
Bohrdurchmesser im Bohrbereich mindestens 219 mm.
Enddurchmesser der Gesamtbohrung '219mm'
Menge: 45,000 m
Leistungsbereichkatalog: 203

**5.2.30 Baugrundaufschlussbohrung ausführen*Rammkernbohren Durchg.Probe+EG Teilw.verr./zieh. DU mind. 219mm**
StL-Nr. 1520310293293939
Bohrung f.Baugrunduntersuchung nach DIN EN ISO 22475-1,
Leistungsbeschreibung und Lageplan einschließlich ggf.
erforderlicher Umrüstung d.Bohreinrichtung ausführen.
Probenentnahme wird gesondert vergütet.
Durchbohren von Hindernissen wird gesondert vergütet.
Baugrund 'nach Baubeschreibung'

Bohrverfahren = Rammkernbohrverfahren.
Durchgehende Probenentnahme mittels Bohrverfahren
sowie Entnahmegeräten.
Endtiefe der Gesamtbohrung 'bis 30m'

Verrohrung im Bohrbereich einbringen und nach
Beendigung der Bohrung ziehen.
Bohrbereich 'über 20 bis 30m'

Bohrdurchmesser im Bohrbereich mindestens 219 mm.
Enddurchmesser der Gesamtbohrung '219mm'
Menge: 15,000 m
Leistungsbereichkatalog: 203

#### Unterabschnitt 5.3 7 BKF-Moorbohrungen im Rammkernbohrverfahren

**5.3.10 Baugrundaufschlussbohrung ausführen*Rammkernbohren Durchg.Probe+EG*Endt. bis 10m Teilw.verr./zieh.*Bohrb. bis 10m DU mind. 219mm**
StL-Nr. 1520310293213139
Bohrung f.Baugrunduntersuchung nach DIN EN ISO 22475-1,
Leistungsbeschreibung und Lageplan einschließlich ggf.
erforderlicher Umrüstung d.Bohreinrichtung ausführen.
Probenentnahme wird gesondert vergütet.
Durchbohren von Hindernissen wird gesondert vergütet.
Baugrund 'nach Baubeschreibung'

Bohrverfahren = Rammkernbohrverfahren.
Durchgehende Probenentnahme mittels Bohrverfahren
sowie Entnahmegeräten.
Endtiefe der Gesamtbohrung bis 10 m.
Verrohrung im Bohrbereich einbringen und nach
Beendigung der Bohrung ziehen.
Bohrbereich bis 10 m Tiefe
Bohrdurchmesser im Bohrbereich mindestens 219 mm.
Enddurchmesser der Gesamtbohrung '219mm'
Menge: 70,000 m
Leistungsbereichkatalog: 203

#### Unterabschnitt 5.4 Probenentnahme aus BKF nach DIN EN ISO 22475-1

**5.4.20 Probe mit Entnahmegerät entnehmen Probe aus Bohrung*zu Labor**
StL-Nr. 1520331019999991
Probe mit Entnahmegerät nach Leistungsbeschr. entn.
Bezeichnen und Lagern der Probe sowie Liefern der
Probenhülle.
Zweck = Probeentnahme nach DIN EN ISO 22475-1 aus einer
Bohrung.
Probenmaterial 'Kernverlust'

Güteklasse '3-5'

Entnahme mit 'Schappe /Ventilbohrer'

Entnahmeart 'drehend / schlagend'

Entnahmetiefe 'bis 30 m'

Probehülle '1 Liter Becherprobe'

Eingehüllte Probe dem Labor des AG gemäß
Leistungsbeschreibung zustellen und übereignen.
Menge: 15,000 St
Leistungsbereichkatalog: 203

**5.4.30 Probe mit Entnahmegerät entnehmen Probe aus Bohrung*zu Labor**
StL-Nr. 1520331019999991
Probe mit Entnahmegerät nach Leistungsbeschr. entn.
Bezeichnen und Lagern der Probe sowie Liefern der
Probenhülle.
Zweck = Probeentnahme nach DIN EN ISO 22475-1 aus einer
Bohrung.
Probenmaterial 'Kies/Steine/Blöcke'

Güteklasse '3-5'

Entnahme mit 'nach Baubeschreibung'

Entnahmeart 'schlagend/drehend'

Entnahmetiefe 'bis 30m'

Probehülle '10 L Eimer mit Deckel'

Eingehüllte Probe dem Labor des AG gemäß
Leistungsbeschreibung zustellen und übereignen.
Menge: 15,000 St
Leistungsbereichkatalog: 203

**5.4.60 Probe mit Entnahmegerät entnehmen Probe aus Bohrung*OS-TK/W*T = 0-10m*zu Labor**
StL-Nr. 1520331019929191
Probe mit Entnahmegerät nach Leistungsbeschr. entn.
Bezeichnen und Lagern der Probe sowie Liefern der
Probenhülle.
Zweck = Probeentnahme nach DIN EN ISO 22475-1 aus einer
Bohrung.
Probenmaterial 'nach Baubeschreibung'

Güteklasse '2 Entnahmeverfahren B'

Entnahme mit dickwandigem Entnahmegerät OS-TK/W.
Entnahmeart 'rammend'

Entnahmetiefe bis 10 m unter Ansatzpunkt.
Probehülle '1m PVC Liner Durchmesser 100mm'

Eingehüllte Probe dem Labor des AG gemäß
Leistungsbeschreibung zustellen und übereignen.
Menge: 230,000 St
Leistungsbereichkatalog: 203

**5.4.70 Probe mit Entnahmegerät entnehmen Probe aus Bohrung*OS-TK/W*T = 10-20m*zu Labor**
StL-Nr. 1520331019929291
Probe mit Entnahmegerät nach Leistungsbeschr. entn.
Bezeichnen und Lagern der Probe sowie Liefern der
Probenhülle.
Zweck = Probeentnahme nach DIN EN ISO 22475-1 aus einer
Bohrung.
Probenmaterial 'nach Baubeschreibung'

Güteklasse '2 Entnahmeverfahren B'

Entnahme mit dickwandigem Entnahmegerät OS-TK/W.
Entnahmeart 'rammend'

Entnahmetiefe über 10 bis 20 m unter Ansatzpunkt.
Probehülle '1m PVC Liner Durchmesser 100mm'

Eingehüllte Probe dem Labor des AG gemäß
Leistungsbeschreibung zustellen und übereignen.
Menge: 135,000 St
Leistungsbereichkatalog: 203

**5.4.80 Probe mit Entnahmegerät entnehmen Probe aus Bohrung*OS-TK/W*zu Labor**
StL-Nr. 1520331019929991
Probe mit Entnahmegerät nach Leistungsbeschr. entn.
Bezeichnen und Lagern der Probe sowie Liefern der
Probenhülle.
Zweck = Probeentnahme nach DIN EN ISO 22475-1 aus einer
Bohrung.
Probenmaterial 'nach Baubeschreibung'

Güteklasse '2 Entnahmeverfahren B'

Entnahme mit dickwandigem Entnahmegerät OS-TK/W.
Entnahmeart 'rammend'

Entnahmetiefe '20m bis 30m unter Ansatzpunkt'

Probehülle '1m PVC Liner Durchmesser 100mm'

Eingehüllte Probe dem Labor des AG gemäß
Leistungsbeschreibung zustellen und übereignen.
Menge: 50,000 St
Leistungsbereichkatalog: 203

*Hinweis: Entnahme von Sonderproben in Stahlhülle*
Hinweis ab OZ 5.5.90:
Entnahme von Sonderproben in Stahlhülle

**5.4.90 Probe mit Entnahmegerät entnehmen Probe aus Bohrung*OS-T/W*T = 0-10m Stahlhülle 250mm*zu Labor**
StL-Nr. 1520331019919111
Probe mit Entnahmegerät nach Leistungsbeschr. entn.
Bezeichnen und Lagern der Probe sowie Liefern der
Probenhülle.
Zweck = Probeentnahme nach DIN EN ISO 22475-1 aus einer
Bohrung.
Probenmaterial 'nach Baubeschreibung'

Güteklasse '1 Entnahmeverfahren A'

Entnahme mit dünnwandigem Entnahmegerät OS-T/W.
Entnahmeart 'rammend'

Entnahmetiefe bis 10 m unter Ansatzpunkt.
Probehülle = Stahlrohr. Probenabmessungen = ca. 250 mm
lang, 114 mm Durchmesser.
Eingehüllte Probe dem Labor des AG gemäß
Leistungsbeschreibung zustellen und übereignen.
Menge: 60,000 St
Leistungsbereichkatalog: 203

**5.4.100 Probe mit Entnahmegerät entnehmen Probe aus Bohrung*OS-T/W*T = 10-20m Stahlhülle 250mm*zu Labor**
StL-Nr. 1520331019919211
Probe mit Entnahmegerät nach Leistungsbeschr. entn.
Bezeichnen und Lagern der Probe sowie Liefern der
Probenhülle.
Zweck = Probeentnahme nach DIN EN ISO 22475-1 aus einer
Bohrung.
Probenmaterial 'nach Baubeschreibung'

Güteklasse '1 Entnahmeverfahren A'

Entnahme mit dünnwandigem Entnahmegerät OS-T/W.
Entnahmeart 'rammend'

Entnahmetiefe über 10 bis 20 m unter Ansatzpunkt.
Probehülle = Stahlrohr. Probenabmessungen = ca. 250 mm
lang, 114 mm Durchmesser.
Eingehüllte Probe dem Labor des AG gemäß
Leistungsbeschreibung zustellen und übereignen.
Menge: 80,000 St
Leistungsbereichkatalog: 203

**5.4.110 Probe mit Entnahmegerät entnehmen Probe aus Bohrung*OS-T/W Stahlhülle 250mm*zu Labor**
StL-Nr. 1520331019919911
Probe mit Entnahmegerät nach Leistungsbeschr. entn.
Bezeichnen und Lagern der Probe sowie Liefern der
Probenhülle.
Zweck = Probeentnahme nach DIN EN ISO 22475-1 aus einer
Bohrung.
Probenmaterial 'nach Baubeschreibung'

Güteklasse '1 Entnahmeverfahren A'

Entnahme mit dünnwandigem Entnahmegerät OS-T/W.
Entnahmeart 'rammend'

Entnahmetiefe '20m bis 30m'

Probehülle = Stahlrohr. Probenabmessungen = ca. 250 mm
lang, 114 mm Durchmesser.
Eingehüllte Probe dem Labor des AG gemäß
Leistungsbeschreibung zustellen und übereignen.
Menge: 60,000 St
Leistungsbereichkatalog: 203

#### Unterabschnitt 5.5 Baggereinsatz für GWM und Moorbohrungen

**5.5.10 Bagger für BKF 09/25 einsetzen**
Zuwegung für Bohrstelle mit Bagger herstellen.
Bei Geländesprung Rampe herstellen, Boden seitlich
lagern. Äste, Zweige und Baumstämme freiräumen
und seitlich ablegen.
Menge: 4,000 h
Leistungsbereichkatalog: 205

**5.5.20 Bagger für GWM 06/2025 einsetzen**
Zuwegung für Bohrstelle mit Bagger herstellen.
Rampe von der Dammkrone herstellen, Boden
seitlich lagern. Äste, Zweige, Gebüsch und
ggf. Baumstämme freiräumen und seitlich ablegen.
Menge: 4,000 h

**5.5.30 Bagger im Moorloch Süd einsetzen**
Zuwegung für Bohrstellen mit Bagger herstellen.
 Äste, Zweige und Baumstämme freiräumen
und seitlich ablegen.
Menge: 24,000 h

**5.5.40 Baggermatratzen im Moorloch Süd verlegen**
*** Pauschalposition
Baggermatratzen oder gleichwertiges Gerät
zum Befahren des Moorbodens mit Bohrgerät verlegen
Länge des Weges bis 25 m
Nach Beendigung der Erkundungen Baggermatratzen oder glw. Gerät rückbauen
Menge: 1,000 Psch

### Abschnitt 6 Herstellung Grundwassermessstelle nach DIN 22475-1 / DVGW W121

#### Unterabschnitt 6.1 Ausbau Grundwassermessstellen

**6.1.10 Stationäre Grundwassermessstelle GWM verbleibt**
StL-Nr. 1520350201
Grundwassermessstelle nach DIN EN ISO 22475-1, nach
DVGW Arbeitsblatt W121 und nach Leistungsbeschreibung
betriebsbereit im vorhandenen Bohrloch herstellen.
Bohrarbeiten werden gesondert vergütet.
Ausbaumaterialien werden gesondert vergütet.
Messstellenabschluss wird gesondert vergütet.
Klarpumpen der ausgebauten GWM durchführen als
Funktionstest mit Pumpdauer bis zu 1 Stunde.
Pumpwasserablauf schadlos entsorgen.
Anschließendes Ausloten der Rohrtiefe.
Stellung von Gerätschaften, Probebetrieb,
Bedienpersonal einschl. aller Nebenarbeiten
werden nicht gesondert vergütet.
Grundwassermessstelle im Boden belassen.
Menge: 11,000 St
Leistungsbereichkatalog: 203

**6.1.20 Grundwassermessstelle - Bodenkappe**
StL-Nr. 1520351099
Bodenkappe für Grundwassermessstelle liefern und
einbauen.
Bodenkappe DN '115 Verschraubt'

Material Bodenkappe 'PVC'
Menge: 11,000 St
Leistungsbereichkatalog: 203

**6.1.30 Grundwassermessstelle - Filterrohr Dopp.Muf-O-Ring*PVC**
StL-Nr. 15203506994199
Filterrohr für Grundwassermessstelle incl. Muffen und
Abstandshalter liefern und einbauen. Die Filter sind
den Bodenverhältnissen anzupassen und dem AG vor Einbau
nachzuweisen.
Filterrohr 'DN 115 Norip-Rohr'

Filterrohrlänge '2m lang'

Gewindeverbindung: Doppelmuffe mit eingelassenem O-Ring
Material Filterrohr = PVC-Filterrohre nach DIN 4925-2
Filterschlitz- oder -spaltweite '0,5mm dem Boden
 angepasst'
Menge: 22,000 m
Leistungsbereichkatalog: 203

**6.1.40 Grundwassermessstelle - Aufsatzrohr Dopp.Muf-O-Ring**
StL-Nr. 152035049949
Aufsatzrohr für Grundwassermessstelle incl. Muffen und
Abstandshalter liefern und einbauen.
Aufsatzrohr DN 'DN 115 Norip-Rohr'

Aufsatzrohrlänge 'nach Wahl AN'

Gewindeverbindung: Doppelmuffe mit eingelassenem O-Ring
Material Aufsatzrohr 'Norip Rohr starkwandig'
Menge: 210,000 m
Leistungsbereichkatalog: 203

**6.1.50 Ringraum verfüllen Filtersand/-kies*1,0-2,0 mm**
StL-Nr. 21103514839999
Ringraum nach Unterlagen des AG verfüllen. Verfüllprotokoll führen.
Baustoff = Filtersand/-kies nach DIN 4924.
Körnungsbereich 1,00 - 2,00 mm.
Rohr DN '115'

Bohrlochdurchmesser '324mm'

Verfüllbereich 'bis 1m über Filterbereich'
Menge: 33,000 m
Leistungsbereichkatalog: 103

**6.1.60 Ringraum verfüllen Filtersand/-kies*0,71-1,25 mm**
StL-Nr. 21103514829999
Ringraum nach Unterlagen des AG verfüllen. Verfüllprotokoll führen.
Baustoff = Filtersand/-kies nach DIN 4924.
Körnungsbereich 0,71 - 1,25 mm.
Rohr DN '115'

Bohrlochdurchmesser '324mm'

Verfüllbereich '1m als Deckfilter über Kiesschüttung'
Menge: 12,000 m
Leistungsbereichkatalog: 103

**6.1.70 Ringraum verfüllen Ton, hochquellf.**
StL-Nr. 21103514199999
Ringraum nach Unterlagen des AG verfüllen. Verfüllprotokoll führen.
Baustoff = Tonpellets/-granulat hoch quellfähig.
Körnungsbereich 'nach Wahl des AN'

Rohr DN '115'

Bohrlochdurchmesser '324mm'

Verfüllbereich 'über Deckfilter 2m'
Menge: 22,000 m
Leistungsbereichkatalog: 103

**6.1.80 Ringraum verfüllen Filtersand/-kies*1,0-2,0 mm**
StL-Nr. 21103514839999
Ringraum nach Unterlagen des AG verfüllen. Verfüllprotokoll führen.
Baustoff = Filtersand/-kies nach DIN 4924.
Körnungsbereich 1,00 - 2,00 mm.
Rohr DN '115'

Bohrlochdurchmesser '324mm'

Verfüllbereich 'ab Tonsperre bisr GOK'
Menge: 154,000 m
Leistungsbereichkatalog: 103

**6.1.90 Grundwassermessst. Oberflurausbau OK Rohr 1m üGOK*Rohr Stahl fvz Sch-Rohr DN150 Schl. Inbus*Bet.Fund.frosts. Plak.Kenndaten**
StL-Nr. 1520355011291011
Oberflur-Ausbau der Messstelle mit Schutzrohr,
Rollgummidichtung zwischen Schutzrohr und Aufsatzrohr,
mit verschließbarer Schutzrohrverschlusskappe, nach
DIN EN ISO 22475-1, nach DVGW Arbeitsblatt W121 und
nach Leistungsbeschreibung.
Oberkante Schutzrohr 1m über Gelände
Schutzrohrmaterial: Stahl, verzinkt
Schutzrohrdurchmesser DN 150
Schutzrohrverschlusskappe 'Sebakappe'

Schlüsseltyp = Inbus
Schutzrohr in Betonfundament einbetoniert, bündig mit
Gelände, frostsichere Gründung
An der Kappeninnenseite ist eine Kunststoffplakette
mit Gravur folgender Kenndaten anzubringen:
Messstellenbezeichnung, OK Messstelle (mNN), Tiefe der
Messstelle ab OK Messstelle (m), Lage der Filterstrecke von ... bis ... (mNN), Filterkies mit Durchmesser von ... bis ...(mm), Tondichtung von ... bis ...
(mNN), Verfüllung mit ... von ... bis ... (mNN)
Fertigstellungsdatum (dd.mm.yyyy)
Menge: 3,000 St
Leistungsbereichkatalog: 203

**6.1.100 Grundwassermessst.- Unterflurausbau Rohr Stahl verz.*StrKappe DN300*Schl. Inbus Plak.Kenndaten**
StL-Nr. 15203552119101
Unterflurausbau der Messstelle mit Schlupfrohr,
Rollgummidichtung zwischen Schlupfrohr und Aufsatzrohr, mit verschließbarer Schlupfrohrverschlusskappe
und Straßenkappe nach Leistungsbeschreibung.
Schlupfrohrmaterial: Stahl, verzinkt
Straßenkappe, Gusseisen GG, rund DN 300
Gemäß DIN EN 124 Klasse D 400 belastbar
Tagwasserdicht, verriegelbar inkl. Schlüssel
Aufschrift 'Grundwassermessstelle'
Schlupfrohrverschlusskappe 'Sebakappe'

Schlüsseltyp = Inbus
An der Deckelinnenseite ist eine Kunststoffplakette
mit Gravur folgender Kenndaten anzubringen:
Messstellenbezeichnung, OK Messstelle (mNN),
Tiefe der Messstelle ab OK Messstelle (m),
Lage der Filterstrecke von ... bis ... (mNN),
Filterkies mit Durchmesser von ... bis ... (m),
Tondichtung von ... bis ... (mNN), Verfüllung mit ...
von ... bis ...(mNN), Fertigstellungsdatum (dd.mm.yyyy)
Menge: 8,000 St
Leistungsbereichkatalog: 203

**6.1.110 Schutzdreieck / Anfahrschutz St. DN40 lack.*3Schenkel Kant.L=min 60 cm**
StL-Nr. 152035562110
Schutzdreieck / Anfahrschutz nach Zeichnung und
Leistungsbeschreibung herstellen.
Material: Stahlrohr DN 40mm, signallackiert
3 Schenkel, Länge ca. 1,80 m, Einbindetiefe 0,80 m
Kantenlänge mind. 60 cm
Menge: 3,000 St
Leistungsbereichkatalog: 203

#### Unterabschnitt 6.2 Rückbau Grundwassermessstelle B2a

**6.2.10 Grundwassermessstelle überbohren Ausb.=Kunstst.**
StL-Nr. 252036349903
Überbohren der Messstelle nach
Leistungsbeschreibung.
Rückbau des Messstellenabschlusses.
Entsorgen des Ausbaumaterials.
Dokumentation der Arbeitsschritte.
Tiefe der Messstelle '12 m'

Durchmesser der Überbohrung 'DN 110'

Ausbaumaterial der Messstelle = Kunststoff.
Menge: 1,000 St
Leistungsbereichkatalog: 203

**6.2.20 Grundwassermessstelle verfüllen Rückbau**
StL-Nr. 2520363201
Verfüllung der überprüften Messstelle nach
DVGW W 135, nach Leistungsbeschreibung und gem. dem
vom AN erstellten und vom AG freigegebenen Verfüllplan.
Rückbau des Messstellenabschlusses.
Abdichten des dadurch freigelegten Ringraums.
Sachgerechtes Verfüllen der durch den Rückbau
entstandenen Grube.
Dokumentation der Arbeitsschritte.
Der Bereich der Filterstrecke und 0,5 m oberhalb
ist filterrichtig gegenüber Schlitzweiten und
darüberliegender Verfüllmasse mit Filtersand nach
DIN 4924 zu verfüllen.
Erstellung des Verfüllplans ist einzurechnen.
Rückbau und Entsorgung des Messstellenabschlusses
bis 2m unter GOK.
Menge: 1,000 St
Leistungsbereichkatalog: 203

### Abschnitt 7 Wasserprobenentnahme aus Messstellen und Gewässer

#### Unterabschnitt 7.1 Wasserprobenentnahme und Untersuchung

**7.1.10 Wasserprobe entnehmen Betonaggr.*aus GW-Messst. U-Pumpe Vorpumpen*Pumpr. < Neuzufl. <24h zu AG**
StL-Nr. 1520332011191102
Wasserprobe nach DIN EN ISO 22475-1 durch Fachpersonal
mit Qualifizierungsnachweis entnehmen und
temperaturgeschützt oder gekühlt lagern und
transportieren.
Das zu erstellende Probenentnahmeprotokoll wird nicht
gesondert vergütet.
Liefern, Füllen, Beschriften, Vorhalten und Transport
aller Behälter für Wasserproben wird nicht gesondert
vergütet.
Zweck = Untersuchung auf  Beton angreifende
Eigenschaften nach DIN 4030-2.
Entnahme aus einer Grundwassermessstelle gemäß
Leistungsbeschreibung.
mit einer U-Pumpe.
Entnahmetiefe '3m unter Grundwasserspiegel'

Vor Probenentnahme Standwasservolumen 3-fach abpumpen
und schadlos entsorgen bei einer Mindestpumpzeit
von 15 Minuten.
Pumprate zum Entfernen des Standwassers < Neuzufluss.
Probe innerhalb von 24 Std dem Labor des AG gemäß
Leistungsbeschreibung zustellen.
Menge: 11,000 St
Leistungsbereichkatalog: 203

**7.1.20 Wasserprobe entnehmen Stahlaggr.*aus GW-Messst. U-Pumpe Vorpumpen*Pumpr. < Neuzufl. <24h zu AG**
StL-Nr. 1520332031191102
Wasserprobe nach DIN EN ISO 22475-1 durch Fachpersonal
mit Qualifizierungsnachweis entnehmen und
temperaturgeschützt oder gekühlt lagern und
transportieren.
Das zu erstellende Probenentnahmeprotokoll wird nicht
gesondert vergütet.
Liefern, Füllen, Beschriften, Vorhalten und Transport
aller Behälter für Wasserproben wird nicht gesondert
vergütet.
Zweck = Untersuchung auf Stahlaggressivität nach
DIN 50929-3.
Entnahme aus einer Grundwassermessstelle gemäß
Leistungsbeschreibung.
mit einer U-Pumpe.
Entnahmetiefe '3m unter Grundwasserspiegel'

Vor Probenentnahme Standwasservolumen 3-fach abpumpen
und schadlos entsorgen bei einer Mindestpumpzeit
von 15 Minuten.
Pumprate zum Entfernen des Standwassers < Neuzufluss.
Probe innerhalb von 24 Std dem Labor des AG gemäß
Leistungsbeschreibung zustellen.
Menge: 11,000 St
Leistungsbereichkatalog: 203

### Abschnitt 8 Verfüllung Bohrungen

#### Unterabschnitt 8.1 Verfüllung Bohrungen

**8.1.10 Bohrloch verfüllen Ton, hochquellf.**
StL-Nr. 1520360219
Bohrloch nach Leistungsbeschr., ggf. Herstellerangaben
und Verfüllplan verfüllen. Verfüllprotokoll führen
und übergeben.
Verfüllmaterial Tonpellets/-granulat hoch quellfähig
Körnungsbereich 'Wahl AN'
Menge: 1,000 m3
Leistungsbereichkatalog: 203

**8.1.20 Bohrloch verfüllen Sand/Kies*1,0 - 2,0 mm**
StL-Nr. 1520360273
Bohrloch nach Leistungsbeschr., ggf. Herstellerangaben
und Verfüllplan verfüllen. Verfüllprotokoll führen
und übergeben.
Verfüllmaterial Sand/Kies
Körnungsbereich 1,0 - 2,0 mm
Menge: 5,500 m3
Leistungsbereichkatalog: 203

### Abschnitt 9 Durchführung CPTU nach DIN EN ISO 22476-1

#### Unterabschnitt 9.1 3 CPTU

**9.1.10 Drucksondierung durchführen*CPTU 15 Kr+Qs+Qc+Nei+V+PW*Kraft.mind.200kN Endt. 20-30*Knickschutz n.W.**
StL-Nr. 1520312094501301
Drucksondierung für Baugrunduntersuchung nach
DIN EN ISO 22476-1, Leistungsbeschreibung und
Lageplan ausführen.
Lieferung der kontinuierlich gemessenen und digital
gespeicherten Ergebnisse sowie der tiefenabhängigen
Darstellung einschließlich des Verhältniswertes Rf.
Freiräumen des Sondieransatzpunktes ist einzurechnen.
Baugrund 'nach Baubeschreibung'

Drucksondierung CPTU 15.
Messung: Gesamtkraft, Spitzendruck, lokale
Mantelreibung, Neigung, Sondiergeschwindigkeit,
Porenwasserdruck.
Gesamtdruckkraft mind. 200 kN.
Endtiefe über 20 bis 30 m.
Schutz gegen Ausknicken nach Wahl des AN.
Menge: 90,000 m
Leistungsbereichkatalog: 203

### Abschnitt 10 Lagern und Transport von Bodenproben nach DIN EN ISO 22475-1

#### Unterabschnitt 10.1 Klimatisierte Probenlagerung - Probentransport zur BAW-HH

**10.1.10 Klimatisierte Probenlagerung**
*** Pauschalposition
Die Bodenproben sind klimatisiert auf der Baustelle in
einem Container zu Lagern. Die Temperatur muss
regelbar sein.
Temperatureinstellung zwischen 6 Grad bis 12 Grad.
Die Bodenproben dürfen Sonneneinstrahlung, Regen
und Frost nicht ausgesetzt werden. Lagerung die
ganze Bauzeit.
Menge: 1,000 Psch

**10.1.20 Probentransport zum BAW-Labor Hamburg**
*** Pauschalposition
Die Bodenproben in den von der BAW zur Verfügung
gestellten Gitterboxen zum BAW-Labor transportieren.
Gitterboxen sind abzuholen von der BAW.
Geschlossenes klimatisiertesTransportfahrzeug.
Transport fachgerecht..Lieferung nur nach Absprache
mit der BAW.
Menge: 1,000 Psch

### Abschnitt 11 Lagern - Entsorgung Bohrgut

*Hinweis: Für TR Boden gilt die Ersatzbaustoffverordnung*
Hinweis OZ 11.1.20.
Für TR Boden gilt die Ersatzbaustoffverordnung

#### Unterabschnitt 11.1 Lagern - Entsorgung Bohrgut

**11.1.10 Überschüss. Bohrgut zwischenlagern Container**
*** Pauschalposition
StL-Nr. 1520361010
Bereitstellungsfläche einrichten und mit geeigneten
Behältern für die Zwischenlagerung des überschüssigen
Bohrguts vorhalten.
Überschüssiges Bohrgut aus Erkundungsbohrungen in
geeigneten Behältern (dicht und verschließbar) sammeln
und auf Bereitstellungsfläche sachgerecht
zwischenlagern.
Hinweis: Eine Zwischenlagerung über mehr als 12 Monate
ist genehmigungspflichtig.
Behälter = Container
Menge: 1,000 Psch
Leistungsbereichkatalog: 203

**11.1.20 Überschüssiges Bohrgut*mit Ents.-Nachw.**
StL-Nr. 152036209599
Zwischengelagertes, überschüssiges Bohrgut entsprechend
der Untersuchungsergebnisse entweder wiederverwerten
oder fachgerecht entsorgen gem. TR Boden.
Bohrgut 'aus allen Bohrungen'

Bohrgut entsorgen mit Entsorgungsnachweis und
Begleitscheinen.
Verbringungsort 'nach Ersatzbaustoffverordnung'
Menge: 16,500 m3
Leistungsbereichkatalog: 203
